# Angebotsaufforderung (GAEB DA XML 3.2, DA83)
Währung: EUR
Erstellt mit: GXML Toolbox V3.3 R20230829, iTWO_64 V24.0.454, 27.02.2025

## 1 Vorsatzbalkone
Datum: 27.02.2025

*Hinweis: Deckblatt*
Leistungsverzeichnis über Vorsatzbalkone

Bauvorhaben:  Wilhelmstr. 2- 4
  47239 Duisburg
  8 Wohnungen
  EG- 1.OG

GEWERK :  Vorsatzbalkone

Ausführung: Abbruch mitte Mai
  Montage Vorstellbalkone ab Ende August

DER BIETER:

…………………………………………………………………………………………………..
Datum  Stempel  Unterschrift

*Hinweis: Allgemeine technische Vorschriften*
TECHNISCHE VORBEMERKUNGEN
1.  Allgemeines

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Artenschutz an Gebäuden
Vor und während der Durchführung von Gerüst-, Fassaden- oder Dacharbeiten ist durch den AN zu überprüfen, ob durch die beabsichtigten und beauftragten Maßnahmen evtl. gebäudebewohnende Tierarten wie z. B. Mauersegler, Fledermäuse, Schwalben u. A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

1.1. Für Angebot, Lieferung und Abrechnung gelten neben dem Leistungsverzeichnis und der VOB:

       - die zusätzlichen Vertragsbedingungen des AG(Z-VOB/B),
       - die Bestimmungen der Gerüstbauordnung,
       - VOB Teil C, DIN 18299, Allgemeine Regelungen für Bauarbeiten jeder Art,
       - VOB Teil C, DIN 18451, Gerüstarbeiten,
       - VOB Teil C in sämtlichen Gewerken, die zur Erstellung der Vorsatzbalkone erforderlich sind.
       - DIN-Normen, VDE-und VDI-Richtlinien,
       - Vorschriften der zuständigen Behörden (z.B. Bauaufsicht, Gewerbeaufsicht, Brandverhütung, TÜV,
  Berufsgenossenschaften u.a.),
       - TRGS 519,
       - Baustellenverordnung,
       - Technische Regeln für die Verwendung von absturzsichernden Verglasungen (TRAV)
  ETB-Richtlinien.

Die Festlegungen des jeweiligen Werkstoffherstellers. Die Werkstoffe müssen den  geforderten Bedingungen der Leistungsbeschreibung entsprechen.

Bei auftretenden Widersprüchen bei o. a. Bestimmungen sind diese dem AG anzuzeigen. Vor Ausführungsbeginn ist eine Vereinbarung mit dem AG herbeizuführen.

1.2  Gemeinsame Ortsbesichtigungen finden nur in Ausnahmefällen statt. Der Bieter hat sich selbst an der
  Baustelle ausreichend zu informieren.

1.3  Die Arbeiten werden in bewohnten Häusern ausgeführt, das bedingt einen entsprechend rücksichtsvollen
  Umgang mit den Mietern des Hauses.

1.4  Bodenflächen und angrenzende Bauteile in den Wohnungen, im Bereich der
  auszuführenden Arbeiten, sind durch Folie o. ä. zu schützen.

1.5  Baustoffe und Bauteile dürfen nicht in den Treppenhäusern und auf Verkehrsfläche gelagert werden.

1.6  Der Auftragnehmer ist verpflichtet, bei Verdacht auf Schadstoffen in Bauteilen, insbesondere bei
  Abbrucharbeiten an Balkonanlagen, diese dem zuständigen Bauleiter vor Beginn der Arbeiten, zu melden.
  Vor Weiterführung der Arbeiten ist die schriftliche Zustimmung vom AG einzuholen.

1.7  Der Auftragnehmer ist verpflichtet, andere Gebäudeschäden, die durch Ausführung seiner Leistung
  entstanden sind, unverzüglich dem zuständigen Bauführer zu melden. Die durch Verschulden des AN
  entstandenen Schäden sind zu seinen Lasten zu beheben.

2.  In den Einheitspreisen sind enthalten:

2.1  Die Schuttabfuhr einschl. Kippgebühr in allen Positionen.

2.2  Die rechtzeitige Benachrichtigung der Wohnungsinhaber über den beabsichtigten Arbeitsbeginn durch
  einen Treppenhausaushang,

2.3  Gestellen und Vorhalten, Um-und Abbau aller erforderlichen Arbeits- und Schutzgerüste, Absperrungen,
  Warnschilder und dergleichen. Die Mitbenutzung der Gerüste ist eventuell weiteren mit Reparaturarbeiten
  beschäftigten Firmen kostenlos zu gestatten.

2.4  Kosten für Wasser- und Stromentnahme. Sofern auftragsbedingte Anschlüsse zur Verfügung gestellt
  werden, hat der AN auf seine Kosten Zwischenzähler zu installieren und die Anfangs-und Endstände
  gemeinsam mit der Bauleitung abzulesen. Die gemessenen Verbräuche werden von der
  Schlussrechnung abgehalten.

2.5  Sämtliche Lieferungen und Leistungen, die zur sachgemäßen Herstellung der Arbeiten erforderlich sind,
  jedoch im Leistungsverzeichnis nicht besonders erwähnt sind, wie z. B. Fahrt- und Transportkosten,
  Standgebühren, Kosten für die Benutzung von Straßen und Gehwegen oder anderen Flächen als
  Baustellengelände und dergleichen.

2.6  Das tägliche Säubern der Arbeitsstelle und Abfahren des gesamten anfallenden Bauschuttes bei
  Arbeitsschluss, Bauschutt darf grundsätzlich nicht im Gebäude gelagert werden. Schutt, der andere
  Handwerker behindert, wird von der Bauleitung auf Kosten des Verursachers von Dritten beseitigt.

2.7  Nach Beendigung der Arbeiten sind alle Flächen, evtl. nach den Anweisungen des Tiefbauamtes, in den
  ursprünglichen Zustand  - einschl. der Plattierung - zu bringen.

2.9  Die Kosten für Aufenthalts- und Lagerräume, falls diese nicht vom Auftraggeber gestellt werden.

2.8  Erforderliche Straßenabsperrung einschließlich sämtlicher Gebühren für  Sondernutzung der
  Grundstücke Dritter.

2.9  Zur Absicherung eventueller Ansprüche von dritter Seite sind anfänglich vorhandene Mängel
  (Gebäudeschäden, Gehwege, öffentl./privat u.ä.) vom AN zu dokumentieren und zu fotografieren. Sofern
  auf Grund fehlender, mangelhafter Dokumentation anfänglich vorhandene Mängel nicht nachgewiesen
  werden können, sind diese Schäden zu Lasten des AN zu beseitigen. Die Dokumentation und Fotos sind
  dem AN kostenlos zu hinterlassen.

 2.10  Das Absichern der Baustelle während des Abbruchs gegen Staubbelästigung Verschmutzung der
  Nachbargebäude bzw. gegenüberliegenden Gebäude) und gegen herabfallende Bauteile durch Gerüste,
  Abplanungen und ähnliches. Für durch nicht ausreichendes Absichern entstandene Folgeschäden ist
  der  Auftragnehmer allein haftbar und er hat umgehend für eine Beseitigung dieser Schäden  zu sorgen.

2.11  Der Auftragnehmer muss für selbstverschuldete Schäden eine angemessene
  Betriebshaftpflichtversicherung für Personen- und/oder Sachschäden oder daraus resultierende
  Vermögensschäden abgeschlossen haben. Der Auftraggeber behält sich vor, eine Bestätigung der
  Versicherungsgesellschaft vorlegen zu lassen.

 2.12  Das Schützen der Gehwege und Grundstücksflächen (z. B. Überfahrt aus Stahlplatten) und
  angrenzender Gebäude.

*Hinweis: Leistungsbeschreibung Aluminium-Vorstellbalkone*
Leistungsbeschreibung Aluminium-Vorstellbalkone
Rahmenkonstruktion
Stranggepresstes Mehrkammer-Aluminium-Rahmenprofil mit integrierter
Regenrinne. In den Ecken eingeschweißte Stützenaufnahmen (Konsolen)
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Durchgehendes Alu-Bodenblech in RAL 9016 (verkehrsweiß) zur
Regenwasserableitung in die umlaufende, integrierte Entwässerungsrinne.
Darüberliegende, an den Alu-Rahmen verschraubte und mit dem

Bodenblech verklebte Traversen zur Aufnahme des Balkonbelages.
Balkonbelag
Auf Trittschalldämmung verlegte, bauaufsichtlich zugelassene, BetonWerksteinplatten 400x400x40 mm, mit Oberflächenrauhigkeit R9 und innenliegender Edelstahlbewehrung. Farbe: granitgrau, Anthrazit
Abdichtung zwischen Wand und Balkon
Aluminiumwinkel auf Balkonrahmen befestigt und wandseitig mit einem Quellband versehen (staubdicht) als Durchtritts- und Sichtschutz.
Balkonstützen
Quadratisches Rohrprofil
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 mm, über Stützenverbinder (Steckrohre innen) mit dem Balkonrahmen verbunden.

Gebäudeanschluss
Aluminium-Gleitkonsolen nach statischen Erfordernissen, verdeckt hinter dem Balkonrahmen montiert.
Bei 2-gestützen Balkonanlagen Stahl-, Z- oder Bohrkonsolen, feuerverzinkt und pulverbeschichtet.

Entwässerung
Über das eingebaute Bodenblech in die umlaufende, integrierte
Regenrinne des Rahmenprofils. Aus dem Rahmenprofil über Speier oder Fallrohr von Balkon zu Balkon. Im EG wird ein Rohr Ø 50 mm ca. 300 mm bis OK-Gelände geführt oder an eine Ringleitung bauseits angeschlossen. Alternativ: Bauseits Anschluss an eine vorhandene Regen-Entwässerung.
Balkongeländer
Vorgeschraubte oder aufgesetzte Geländerpfosten aus rechteckigem AluRohrprofil. Der Handlauf wird über die Geländerpfosten an den Stützen befestigt.

Brüstungsfüllung
Eingerahmtes Verbund-Sicherheits-Glas 10 mm mit mattweißer Sicherheitsfolie.
Optional
Eingerahmtes Trespa, Alu-Lochblech, Buntglas etc.
Die Brüstungsverkleidung wird von der Balkoninnenseite hinter den Geländerpfosten befestigt.
Werkstoffe
Aluminiumprofile in AIMgSi 0,5 F22. Verbindungselemente Edelstahl Güte
Oberflächen
Sichtbare Aluminiumprofile chromatiert und pulvereinbrennlackiert nach
RAL7016

Inkl. Baustraße aus Stahlplatten falls nötig sind in den Kosten einzukakulieren,

*Hinweis: Bedingungen / Abfälle*
Bedingungen / Abfälle

Bedingungen für die Entsorgung von Abfällen

Der Leistungserbringer ist verpflichtet, die bei uns anfallenden Abfälle ordnungsgemäß und sofort zu entsorgen.  Zu diesem Zweck hat er die einschlägigen Gesetze, Verordnungen und sonstigen öffentlich-rechtlichen Vorschriften einzuhalten.

Der Leistungserbringer sichert zu und führt auf unser Verlangen den Nachweis, dass er die behördliche Einsammlungs- oder Beförderungsgenehmigung nach dem Abfallgesetz hat. Das Erlöschen dieser Genehmigung ist uns unverzüglich schriftlich mitzuteilen. Die Erklärung des Betreibers der Abfallentsorgungsanlage über die Übernähme der Abfälle ist vor der Beförderung vorzulegen.

Mit Übernahme der Abfälle durch den Leistungserbringer gehen Eigentum, Gefahr,
Verkehrssicherungspflicht und öffentlich-rechtliche Verantwortung auf diesen über.

Die Beförderung hat auf direktem Fahrweg ohne Unterbrechung, Zwischenlagerung und Umladung auf andere Transportmittel zu erfolgen.  Der Leistungserbringer hat die behördlich geforderten Begleitscheine mit sich zu fuhren und ihre Quittierung durch den Betreiber der Abfallentsorgungsanlage herbeizuführen. Sind solche Begleitscheine nicht erforderlich, hat er uns eine Übernahmebestätigung durch den Betreiber der Abfallentsorgungsanlage unverzüglich vorzulegen.

Der Leistungserbringer hat uns jede Störung in der ordnungsgemäßen Abfallentsorgung sofort zu melden. Die Behebung der Störung hat - abgesehen von unaufschiebbaren Eilfällen - im Benehmen mit uns zu erfolgen. Davon unberührt bleibt die volle Verantwortlichkeit des Leistungserbringers für die ordnungsgemäße Entsorgung der Abfälle.

Wir können Prüfungen zur Feststellung durchführen, ob der Leistungserbringer seinen
Pflichten nachgekommen ist. Hierzu können wir zum Beispiel Einsicht nehmen in die vom
Leistungserbringer nach öffentlich-rechtlichen Vorschriften zu führenden Nachweisbücher und in den Genehmigungsbescheid der angefahrenen Abfallentsorgungsanlage, dessen Vorlage der Leistungserbringer zu bewirken hat.

Der Leistungserbringer'hat zur Abdeckung aller - sowohl seiner als auch unserer - sich aus
der Abfallbeseitigung ergebenden Haftungsrisiken unter Einschluss des Gewässerschäden
-Haftungsrisikos auf seine Kosten eine Haftpflichtversicherung in ausreichender Höhe für Personen-, Sach- und Vermögensschäden abzuschließen und uns den Abschluss auf Verlangen nachzuweisen. Diese Regelung lässt die Haftung des Leistungserbringers unberührt.

Die in diesen Bedingungen festgelegten Pflichten hat der Leistungserbringer jedem Dritten
aufzuerlegen, dessen er sich zur Erfüllung dieser Pflichten bedient.

Bei Schadstoffen, wie Asbest u. a., gilt die TRGS 519.

*Hinweis: A) A LLGEMEINE VORBEMERKUNGEN*
A) A LLGEMEINE VORBEMERKUNGEN
=================================================================
A 1 ) ALLGEMEINES
Dem Leistungsverzeichnis liegen die " Zusätzliche Vertragsbedingungen für die Ausführung von
Bauleistungen ( Z- VOB/ B ) " d er Covivio Immobilien GmbH in der aktuellen Fassung zugrunde.
Für sich auf dieses Leistungsverzeichnis beziehende Beauftragungen gelten die Vertragsbedingungen in
j edem Einzelfall als vereinbart . Sofern zukünftig als Ersatz für die aktuell gültigen Z -V OB / B mit dem
Auftragnehmer ( AN ) n eue Z -V OB / B vereinbart werden, g elten für nach Gültigkeitsbeginn die neuen Z- VOB /B
beauftragte Leistungen ausschließlich die neuen Z- VOB / B .
Für nach diesem Einheitspreisabkommen ausgeführte Leistungen gelten, e rgänzend zur den jeweiligen
Leistungsbeschreibungen der einzelnen Positionen, b ei evtl . W idersprüchen in nachfolgend genannter
Reihenfolge, folgende Bedingungen:
1. d iese ““A llgemeine Vorbemerkungen“ “ ( A), 2. d ie sich anschließenden “ “ Allgemeine technische Vorbemerkungen“ “ ( B ),
3. d ie sich anschließenden “ “ Besondere technische Vorbemerkungen“ “ ( für dieses Gewerk ) ( C ),
4. d ie ““Z usätzliche Vertragsbedingungen für die Ausführung von Bauleistungen Z- VOB / B“ “ ,
5. B austellenordnung der Covivio Immobilien GmbH in der jeweils gültigen Fassung.
Mit erhalt der Bestellung erklärt der Auftragnehmer, dass von ihm sämtliche gesetzlichen, behördlichen und
berufgenossenschaftlichen Auflagen erfüllt werden, d ie zur Ausführung der Leistungen erforderlich sind.
Es dürfen nur solche Materialien verwendet werden, über die der Auftragnehmer das uneingeschränkte
Eigentumsrecht besitzt und die vollkommen frei von Rechten Dritter sind.
Für die Ausführung der Arbeiten ist Fachpersonal in ausreichender Zahl einzusetzen.
Hierbei ist darauf zu achten, dass für die Ausführung sämtlicher Arbeiten unsere Baustellenordnung in der
j eweils gültigen Fassung zu beachten ist, die dem ausführenden Fachpersonal in geeigneter Form zur
Kenntnis zu geben ist.
Der Einsatz von Subunternehmern ist lediglich in schriftlicher Absprache mit dem Auftraggeber erlaubt .
A 2 ) KUNDENDIENST
Die Arbeiten werden z. T . in bewohnten Häusern ausgeführt.
Der Auftraggeber ( AG) e rwartet vom AN tatkräftige Unterstützung bei den Bemühungen, b erechtigten
Mieterwünschen zu entsprechen. D azu gehören insbesondere folgende Verpflichtungen :
1) A lle Handwerker /M itarbeiter des AN haben die Verpflichtung, Kunden ( Mietern) h öflich und hilfsbereit zu
begegnen. I n Gesprächen mit den Mietern ist das Bemühen von Covivio Immobilien, u m einen verbesserten
Kundendienst herauszustellen .
2) D ie Mieter sind rechtzeitig vor Durchführung der Reparaturarbeiten zu verständigen, g gf . d urch Aushang
i m Treppenhaus oder auch individuelle Terminvereinbarung mit dem einzelnen Mieter .
3) R eparaturen sind sofort, s pätestens innerhalb von 2 Arbeitstagen nach Beauftragung, durchzuführen.
Sofern die Frist aus Gründen, d ie der AN nicht zu vertreten hat, nicht einzuhalten ist, ist der AG unverzüglich
zu unterrichten .
4) S oweit persönliche Schutzausstattung ( PSA ) e rforderlich ist, hierzu zählen auch Artikel zur Wahrung der
Notwendigkeiten im Rahmen eines erhöhten Infektionsschutzes, s ind diese entsprechend den gesetzlichen
Anforderungen bzw. d er situativen Notwendigkeit immer einzusetzen.
5) M öbel und sonstiges Mietereigentum, B odenflächen und angrenzende Bauteile etc. i m Bereich der
auszuführenden Arbeiten sind durch Folie, evtl . S chaltafeln oder Ähnliches zu schützen.
A 3 ) PREISE
Soweit und sobald Überschreitungen absehbar sind, i st hierüber der Abteilung Einkauf des AG ein
schriftliches Angebot einzureichen und eine gesonderte Vereinbarung zu treffen.
In den Einheitspreisen sind sämtliche Kosten, wie Lohn- , Material - und Nebenkosten, hierzu gehören auch
erforderliche Hygieneschutzartikel, e nthalten, i nsbesondere auch:
1) K oordination / Terminabsprache( n ) m it dem ( den) Mieter (n ) / K undenbetreuer (n ) / B auleiter (n )
2) s ämtliche Fahrt- u nd Transportkosten,
3) s ämtliche tariflichen Zulagen wie z. B. S chmutz- u nd Staubzulagen, Z ulagen für ekelerregende
Arbeiten etc . ,
4) d ie Gestellung, V orhaltung und spurlose Entfernung aller erforderlichen Gerüste und Absperrungen ( ggf .
auch Warnschilder ) bis zu einer Höhe der Arbeitsbühne von 2 m ; die Mitbenutzung der Gerüste ist allen mit
Reparaturarbeiten beschäftigten Firmen kostenlos zu gestatten,
5) B efestigungsmittel aller Art ; Hilfsstoffe wie Nägel, B indedraht und Kleinmaterial sowie alle Baustoffe, die
zur kompletten Erstellung der Leistung erforderlich sind,
6) d ie Abdeckung von Einrichtungsgegenständen zum Schutz vor Beschädigung und Verschmutzung
7) d as, ggf . tägliche, Säubern der Arbeitsstelle ; hierzu gehört auch die Beseitigung von Verunreinigungen des
Treppenhauses und/ o der der Hauszuwegungen,
8) d er Ausbau und Abtransport sowie die ordnungsgemäße Entsorgung, e inschließlich Kippgebühren,
sämtlichen Bauschutts und aller alter, schadhafter Teile . T eile, für die sich der AG eine generelle oder
einzelfallbezogene Prüfung vorbehalten hat, sind bis zu diesem Zeitpunkt, l ängstens jedoch für die Dauer von
10 Wochen, vom AN vorzuhalten und dürfen erst danach entsorgt werden .
9) A lle weiteren Nebenleistungen, d ie zur Erfüllung der in den Leistungspositionen beschriebenen
Hauptleistungen, u nter Beachtung aller einschlägigen Vorschriften, e rforderlich sind, im EPA aber nicht
gesondert aufgeführt sind.
Erforderliche Zusatzleistungen, d ie in den nachfolgenden Leistungspositionen nicht enthalten sind, sind als
Nachtrag dem zuständigen Bauleiter vor Ausführung zur Genehmigung aufzugeben. D ie Preise für derartige
Zusatzleistungen sind auf der Kalkulationsbasis des Leistungsverzeichnisses zu kalkulieren. Diese
Positionen sind so ausreichend und umfassend zu beschreiben, d ass sowohl eine sachlich- f achliche als
auch eine kalkulatorische Nachprüfung durch den Auftraggeber gewährleistet ist, h ierzu gehört insbesondere
die Angabe der verfahrenen Stunden.
Die Einheitspreise sind Nettopreise. Sie gelten zuzüglich der zum jeweiligen Leistungserbringungszeitpunkt
gültigen Mehrwertsteuer.
A 4 ) ABRECHNUNG
Maßgebend für die Abrechnung ist das nach Fertigstellung der Arbeiten durch den Auftragnehmer zu
nehmende Aufmaß, s owie die Bestätigung des zuständigen Bauleiters, d ass die Leistungen durchgeführt
wurden.
Das testierte Aufmaß bzw . die Bestätigung ist vom Auftragnehmer mit der Schlussrechnung einzureichen.
Der Auftraggeber ist berechtigt, jederzeit ein gemeinsames Aufmaß zu verlangen.
A 5 ) Nachhaltigkeit
Als eines der führenden Wohnungsunternehmen sehen wir uns mit unseren Partnern in der Verantwortung
i m Thema Nachhaltigkeit: Es ist unsere Pflicht, W irtschaftlichkeit, U mweltverträglichkeit und Lebensqualität
miteinander in Einklang zu bringen . Dazu gehört selbstverständlich auch, das Klima zu schützen, Ressourcen
effizient zu nutzen und den Menschen ein angenehmes Lebensumfeld zu gestalten. D azu möchten wir
beitragen mit unserem Denken und Handeln, m it den verwendeten Produkten und Lösungen.
Dabei geben wir innerhalb unseres Leistungsverzeichnisses dementsprechend umweltverträgliche Produkte
als Standard vor und verweisen auf die sachgemäße Handhabung und Entsorgung im Rahmen der von uns
beauftragten Arbeiten.
A 6 ) SONSTIGES
Die in diesen Bedingungen festgelegten Pflichten hat der AN jedem Dritten aufzuerlegen, dessen er sich zur
Erfüllung dieser Pflichten bedient .
Das Leistungsverzeichnis darf weder ganz noch teilweise in irgendeiner Form Dritten entgeltlich oder
unentgeltlich zugänglich gemacht werden .

*Hinweis: B) A LLGEMEINE TECHNISCHE VORBEMERKUNGEN*
B) A LLGEMEINE TECHNISCHE VORBEMERKUNGEN
=======================================================

B 1 ) ALLGEMEINES
Für Lieferung und Ausführung gelten neben dem Leistungsverzeichnis :
1. d ie neuesten DIN- Vorschriften, VDE - u nd VDI- R ichtlinien
2. d ie Vorschriften der zuständigen Behörden ( z. B . B auaufsicht, G ewerbeaufsicht, B randverhütung, T ÜV,
Berufsgenossenschaften und Versorgungsbetriebe,
3. d ie Bestimmungen der Gerüstbauordnung
4. D ie Festlegungen des jeweiligen Werkstoffherstellers. D ie Werkstoffe müssen den geforderten
Bedingungen der Leistungsbeschreibung entsprechen.
B 2 ) FACHSPEZIFISCHE NACHWEISE
Fachspezifische Nachweise, z. B. f ür den Umgang mit Asbest, P AK, und dergleichen, sind auf Anforderung
des (A G ) j ederzeit und umgehend zu erbringen.
Bei wesentlichen Änderungen z . B. Ausscheiden eines befähigten Mitarbeiters oder Auslaufen eines
befristeten Nachweises ( z . B. Schweißnachweis) ist der AN verpflichtet, dies unverzüglich beim ( A G )
schriftlich anzuzeigen und ggf. angebotene Aufträge abzulehnen. E benso sind die jeweils gültigen
Unfallverhütungsvorschriften zu beachten und unbedingt einzuhalten.
B 3 ) GEBÄUDESCHÄDEN
Falls dem Auftragnehmer bei der Durchführung der Arbeiten weitere Gebäudeschäden bekannt werden ( a uch
an anderen Gewerken), s o hat er den zuständigen Bauleiter des Auftraggebers hierüber umgehend zu
unterrichten.
B 4 ) LAGER - UND ABSTELLFLÄCHEN
Die Errichtung von Lager - u nd Arbeitsplätzen ist mit der jeweiligen Bauleitung vorher abzustimmen.
Baustoffe und Bauteile dürfen nicht in den Treppenhäusern und / oder auf anderen Verkehrsflächen gelagert
werden.
Bauschutt darf grundsätzlich nicht im Gebäude gelagert werden.
B 5 ) BEDINGUNGEN FÜR DIE ENTSORGUNG VON ABFÄLLEN
Der Auftragnehmer ist verpflichtet, die beim Auftraggeber anfallenden Abfälle ordnungsgemäß und sofort zu
entsorgen . Zu diesem Zweck hat er die einschlägigen Gesetze, V erordnungen und sonstigen öffentlichrechtlichen
Vorschriften z. B . d as Kreislaufwirtschafts - u nd Abfallgesetz - einzuhalten. Eine Zwischenlagerung
von Abfällen ist nicht gestattet.
Sollten die für den Transport und die Entsorgung erforderlichen Genehmigungen erlöschen, i st dies dem
Auftraggeber unverzüglich schriftlich mitzuteilen. M it Übernahme der Abfälle durch den Auftragnehmer gehen
Eigentum, G efahr, Verkehrssicherungspflicht und öffentlich- rechtliche Verantwortung auf diesen über .
Der Auftraggeber behält sich vor, z u prüfen, ob der Auftragnehmer seinen Pflichten nachgekommen ist.
Hierzu kann der Auftraggeber Einsicht nehmen in die vom Auftragnehmer nach öffentlich - rechtlichen
Vorschriften zu führenden Nachweisbücher und in den Genehmigungsbescheid der angefahrenen
Abfallentsorgungsanlage, d essen Vorlage der Auftragnehmer zu bewirken hat.
Der Auftragnehmer hat zur Abdeckung aller - s owohl seiner als auch die des Auftraggebers sich aus der
Abfallbeseitigung ergebenden Haftungsrisiken unter Einschluss des Gewässerschäden- H aftungsrisikos - auf
seine Kosten eine Haftpflichtversicherung in ausreichender Höhe für Personen- , Sach - u nd
Vermögensschäden abzuschließen und dem Auftraggeber den Abschluss auf Verlangen nachzuweisen.
Diese Regelung lässt die Haftung des Auftragnehmers unberührt .
B 6 ) BAUSTOFFE UND EINBAUTEILE
Sämtliche Baustoffe und Einbauteile müssen hinsichtlich ihrer Art und ihrer Verarbeitung den bei Ausführung
aktuellen DIN- Vorschriften und sonstigen anerkannten bautechnischen Richtlinien entsprechen . In der Regel
sind gütegeschützte Baustoffe und Einbauteile zu verwenden. D er Auftraggeber kann einen Gütenachweis für
diese Materialien verlangen. Wenn nicht gütegeschützte Baustoffe oder Einbauteile angeboten oder
eingebaut werden, hat der Auftragnehmer auf seine Kosten den Gütenachweis zu erbringen. Der
Auftraggeber ist berechtigt, die Verwendung nicht normengerechter oder ungeeignet erscheinender
Materialien abzulehnen. D er Auftraggeber ist in begründeten Fällen berechtigt, Materialproben zu entnehmen
und prüfen zu lassen.
B 7 ) SCHADSTOFFE . I NSBESONDERE ASBEST
Bekanntlich wurde bis in die 1 990e r Jahre hinein Asbest als bevorzugter Baustoff bei Errichtung von
Gebäuden verwendet. A sbest war nicht nur als Baustoff in Beton eingebunden . Er fand auch Verwendung
z. B . i n speziellen Klebern für Fliesen oder anderen Bodenbelägen oder in den zu verwendeten Bauteilen
selbst.
Wir gehen davon aus, d ass Ihnen als Handwerksfirma zwar grundsätzlich die abstrakte Gefahr einer
Asbestkontamination bewusst ist, m öchten Sie jedoch nochmals in Bezug auf den Umgang mit Asbest sensibilisieren.
Bei sämtlichen Arbeiten an Asbestprodukten, w ie z. B . b ohren, s ägen, s chneiden oder herausreißen, k önnen
Asbestfasern freigesetzt werden, d ie, b ei ungesichertem Umgang, i m schlimmsten Falle zu einer schweren
Lungenerkrankung der tätigen Personen, also auch Ihren Mitarbeitern, f ühren können.
Aus diesem Grunde hat der Gesetzgeber auch gemäß TRGS 519 (T echnische Regeln für Gefahrstoffe )
verfügt, dass nur zugelassene Fachbetriebe, d ie über die entsprechende Sachkunde verfügen, asbesthaltige
Materialien entfernen und entsorgen dürfen .
Bei sämtlichen Arbeiten ist daher immer kritisch zu prüfen, o b Bauteile Asbest enthalten könnten und im
Verdachtsfall, v or Ausführung von Arbeiten, u nsere Bauleitung zu Rate zu ziehen, um mögliche
Gesundheitsgefährdungen Ihrer Mitarbeiter und unserer Mieter zu verhindern .

### Bereich 1

#### Abschnitt 1.1 Abbruch

**1.1.10 Abbruch Vordächer Hauseingang**
Abbruch Betonvordach fassadenbündig abschneiden

Fach-, Sachgereche Entsorgung inkl. Deponiekosten.

Maße ca. 2.40 x 1.10 m

inkl. Transport  und erforderliche Sicherheitsmaßnahmen.
Erforderliches Gerüst oder Teleskoplader kosten zum Abbruch sind mit einzukalkulieren.
Menge: 2,000 Stk

**1.1.20 Abbruch der vorhandenen Balkonanlagen EG- 1.OG**
Abbruch (Balkonplatte) vor Loggia wandbündig mit der Außenfassade.

Fach-, Sachgereche Entsorgung inkl. Deponiekosten.

Je Balkon ca, 3,4m Schnittlänge.

inkl. Transport  und erforderliche Sicherheitsmaßnahmen, Baustraße, erforderliches Gerüst oder Teleskoplader kosten zum Abbruch sind mit einzukalkulieren.
Menge: 8,000 Stk

**1.1.30 Loggia Bereich (Abbruch und Estrich)**
In der Nische Estrich inkl. Beläge entfernen, Rohbetonplatte nach DIN- Vorschriften abdichten und Gefälle Estich aufbringen.
Menge: 4,000 Stk

**1.1.40 Absturzsicherung**
Balkontüren mit OSB-Platten oder ähnliches 1,0 m hoch gegen Absturz sichern
Menge: 8,000 Stk

#### Abschnitt 1.2 Vorsatzbalkone

*Hinweis: Eignungsnachweise*
Der Bieter hat schon vor Auftragsvergabe nachstehende Eignungsnachweise beizubringen:

1. Den Eignungsnachweis zum Schweißen nach DIN 18800-7 für die angegebenen Arbeiten, jedoch
  mindestens Klasse C bei Edelstählen .

2. Den Sachkundigenschein nach TRGS 519 Anlage 3 bei asbestbelasteten Schadstoffen.

Fehlende Nachweise führen zum Ausschluss von der Vergabe.

**1.2.10 Baustelleneinrichtung**
*** Pauschalposition
Einrichten der Baustelle für alle im Leistungsverzeichnis angegebenen Leistungen, sowie das Herrichten eines gesicherten Materiallagerplatzes, der Gestellung der Aufenthaltsräume für die Beschäftigten des Auftragnehmers.

Der Auftragnehmer ist ebenfalls für die ausreichende Strom- und Wassweversorgung, einschl. aller dazugehörenden Leistungen, verantwortlich. Die Stromversorgung ist nach den geltenden VDE Vorschriften, mit Zwischenzähler bei Anschluss an den Hausanschluss, zu errichten und in ihrem Umfang so auszulegen, dass sie während der gesamten Baumaßnahme für alle daran beteiligten Gewerke ausreichend ist.
Die Wasserversorgung ist mit einem Zwischenzähler zu versehen.

Nach Fertigstellung der Maßnahme und Freigabe durch den Bauleiter des AG ist der Baustrom- und Wasseranschluss durch den AN ordnungsgemäß zurückzubauen.

Die Verbräuche sind dem zuständigen Bauleiter schriftlich anzuzeigen.
Menge: 1,000 psch

**1.2.20 Prüffähige Statik**
*** Pauschalposition
Menge: 1,000 psch

**1.2.25 Prüfen der Statik**
*** Pauschalposition
Prüfen der Statik einschließlich stichprobenhafter Bauüberwachung und Schlussabnahme durch ein unabhängiges Ingenieruprüfbüro.
Menge: 1,000 psch

**1.2.30 Herstellung Punktfundamenten inkl. Bewehrungskörbe**
Hersllung von Punktfundamenten inkl. Bewehrungskörbe
Nach statischer Berechnung
Beton C25/30 . Anschluss an die angrenzende Bauteile über eine Bewegungsfuge mittels Polystyroldämmung d = 2 cm.

Einschließlich aller Erdarbeiten und der Entsorgung des Aushubmaterials.

(Falls ein Bodengutachter notwendig ist, wird dieser druch den AN beuaftragt. Die Kosten trägt der AG.)
Menge: 16,000 Stk

**1.2.40 Fertigbalkon aus Aluminium Rechteckig**
Fertigung, Lieferung und Montage
von Aluminium-Vorstellbalkon im EG - 1.OG, mit den Maßen: ca. 3,30m x 2,50m-
Geländer aufgesetzt, aus eingerahmten VerbundSicherheitsGlas 10 mm, matt weiß.
Optional: Vorgestetztes Geländer. Alle Aluminiumteile pulverbeschichtet nach Farbwahl des AG .

Belag: Beton- Werksteinplatten 400 x 400 x 40mm (Rutschhemmend R10 und in granitgrau).

Anlage: siehe allg. Leistungsbeschreibung.

Geländerhöhen nach geserzlichen Vorgaben.
Menge: 8,000 Stk

**1.2.60 Nischen**
Nischen übergangsfrei mit Werksteinplatten auslegen und Wandanschlusse herstellen inkl. Abdichtungsarbeiten.
Menge: 16,000 Stk

**1.2.70 Balkonabgangstreppen**
Fertigung, Lieferung und Montage von Balkonabgangstreppen mit 5Stk. rutschhemmenden Gitterroststufen (800mm breit) mit beidseitgen Handlauf und Knieleiste inkl. Gründung.
Menge: 4,000 Stk

**1.2.75 Balkontreppentor**
Fertigung, Lieferung und Montage eines Balkontreppentors.
Inkl. Edelstahlknauf und Einsteckschloss.

Optik: wie Balkonbrüstung
Menge: 4,000 Stk

**1.2.80 Blumenkasten**
Blumenkasten inkl. Halter  ca. 1000 mm, pulverbeschichtet, passend zur Geländerkonstruktion fertigen, liefern und montieren.
Menge: 16,000 Stk

#### Abschnitt 1.3 Stundenlohnarbeiten

**1.3.10 Helferstunden**
Stundenarbeiten, auf Anordnung der Bauleitung, für unvorhersehbare Arbeiten zum Nachweis.
Die Arbeitsnachweise sind der Bauleitung innerhalb von 2 Werktagen zur Anerkennung vorzulegen; verspätet vorgelegte Nachweise werden nicht anerkannt.

Hier: Helferstunden
Menge: 4,000 Std

**1.3.20 Facharbeiterstunden**
Stundenarbeiten, auf Anordnung der Bauleitung, für unvorhersehbare Arbeiten zum Nachweis.
Die Arbeitsnachweise sind der Bauleitung innerhalb von 2 Werktagen zur Anerkennung vorzulegen; verspätet vorgelegte Nachweise werden nicht anerkannt.

Hier: Facharbeiterstunden
Menge: 4,000 Std
